# Equipo agua-aire-agua para producción simultánea de agua fría y de agua caliente

- Propiedad del archivo: CYPE INGENIEROS, S.A.
- Formato: FIEBDC-3/2002
- Divisa: EUR
- Costes indirectos: 3.00 %
- IVA: 21.00 %

## I Instalaciones

### IC Calefacción, climatización y A.C.S.

#### ICV Unidades centralizadas de climatización

**ICV005** Ud Equipo agua-aire-agua para producción simultánea de agua fría y de agua caliente, sistema de cuatro tubos, modelo EWFV R 140.4 "HITECSA", potencia frigorífica nominal de 136 kW (temperatura de entrada del aire: 45°C; temperatura de salida del agua: 7°C, salto térmico: 5°C), potencia calorífica nominal de 171,5 kW, caudal de agua nominal de 23,39 m³/h y potencia sonora de 92 dBA, con refrigerante HFC-410A, con manómetros, termómetros, válvula de seguridad, purgador, control de caudal, filtro, para instalación en exterior. Totalmente montada, conexionada y puesta en marcha por la empresa instaladora para la comprobación de su correcto funcionamiento.
Equipo agua-aire-agua para producción simultánea de agua fría y de agua caliente, sistema de cuatro tubos, modelo EWFV R 140.4 "HITECSA", potencia frigorífica nominal de 136 kW (temperatura de entrada del aire: 45°C; temperatura de salida del agua: 7°C, salto térmico: 5°C), potencia calorífica nominal de 171,5 kW, caudal de agua nominal de 23,39 m³/h y potencia sonora de 92 dBA, con refrigerante HFC-410A, con manómetros, termómetros, válvula de seguridad, purgador, control de caudal, filtro, para instalación en exterior. Totalmente montada, conexionada y puesta en marcha por la empresa instaladora para la comprobación de su correcto funcionamiento.
Incluye: Replanteo de la unidad. Colocación y fijación de la unidad y sus accesorios. Conexionado con las redes de conducción de agua, eléctrica y de recogida de condensados. Puesta en marcha.
Criterio de medición de proyecto: Número de unidades previstas, según documentación gráfica de Proyecto.
Criterio de medición de obra: Se medirá el número de unidades realmente ejecutadas según especificaciones de Proyecto.
Criterio de valoración económica: El precio no incluye los elementos antivibratorios de suelo.

| Código | Ud | Descripción | Rendimiento | Precio | Importe |
|---|---|---|---|---|---|
| mt42bch105aa | Ud | Equipo agua-aire-agua para producción simultánea de agua fría y de agua caliente, sistema de cuatro tubos, modelo EWFV R 140,4 "HITECSA", potencia frigorífica nominal de 136 kW (temperatura de entrada del aire: 45°C; temperatura de salida del agua: 7°C, salto térmico: 5°C), potencia calorífica nominal de 171,5 kW, caudal de agua nominal de 23,39 m³/h y potencia sonora de 92 dBA. (material) | 1.000 | 38080.00 | 38080.00 |
| mt42www030 | Ud | Detector de flujo tipo paleta, de acero galvanizado con cubierta de ABS. (material) | 2.000 | 53.00 | 106.00 |
| mt37www060i | Ud | Filtro retenedor de residuos de latón, con tamiz de acero inoxidable con perforaciones de 0,5 mm de diámetro, con rosca de 2 1/2", para una presión máxima de trabajo de 16 bar y una temperatura máxima de 110°C. (material) | 2.000 | 56.21 | 112.42 |
| mt37www050h | Ud | Manguito antivibración, de goma, con rosca de 2 1/2", para una presión máxima de trabajo de 10 bar. (material) | 2.000 | 36.08 | 72.16 |
| mt42www040 | Ud | Manómetro con baño de glicerina y diámetro de esfera de 100 mm, con toma vertical, para montaje roscado de 1/2", escala de presión de 0 a 5 bar. (material) | 4.000 | 11.00 | 44.00 |
| mt37sgl020d | Ud | Purgador automático de aire con boya y rosca de 1/2" de diámetro, cuerpo y tapa de latón, para una presión máxima de trabajo de 6 bar y una temperatura máxima de 110°C. (material) | 2.000 | 6.92 | 13.84 |
| mt42www050 | Ud | Termómetro bimetálico, diámetro de esfera de 100 mm, con toma vertical, con vaina de 1/2", escala de temperatura de 0 a 120°C. (material) | 4.000 | 21.00 | 84.00 |
| mt37svs010h | Ud | Válvula de seguridad, de latón, con rosca de 3/4" de diámetro, tarada a 4 bar de presión. (material) | 2.000 | 8.49 | 16.98 |
| mo005 | h | Oficial 1ª instalador de climatización. (mano de obra) | 20.000 | 19.11 | 382.20 |
| mo104 | h | Ayudante instalador de climatización. (mano de obra) | 20.000 | 17.50 | 350.00 |
| % | % | Costes directos complementarios | 2 % | 39261.60 | 785.23 |
|  |  | Costes directos |  |  | 40046.83 |
