# Fancoil horizontal carrozado con aspiración inferior con zócalo

- Propiedad del archivo: CYPE INGENIEROS, S.A.
- Formato: FIEBDC-3/2002
- Divisa: EUR
- Costes indirectos: 3.00 %
- IVA: 21.00 %

**ICF035** Ud Fancoil horizontal carrozado con aspiración inferior con zócalo, modelo FTW 201 "HITECSA", sistema de cuatro tubos, potencia frigorífica total nominal de 1,3 kW (temperatura húmeda de entrada del aire: 19°C; temperatura de entrada del agua: 7°C, salto térmico: 5°C), potencia calorífica nominal de 2,15 kW (temperatura de entrada del aire: 20°C; temperatura de entrada del agua: 70°C), de 3 velocidades, caudal de agua nominal de 0,224 m³/h, caudal de aire nominal de 295 m³/h y potencia sonora nominal de 54 dBA, con con válvula de tres vías con bypass (4 vías), modelo VMP47.10-0,63, "HIDROFIVE", con actuador STP71HDF. Totalmente montado, conexionado y puesto en marcha por la empresa instaladora para la comprobación de su correcto funcionamiento.
Fancoil horizontal carrozado con aspiración inferior con zócalo, modelo FTW 201 "HITECSA", sistema de cuatro tubos, potencia frigorífica total nominal de 1,3 kW (temperatura húmeda de entrada del aire: 19°C; temperatura de entrada del agua: 7°C, salto térmico: 5°C), potencia calorífica nominal de 2,15 kW (temperatura de entrada del aire: 20°C; temperatura de entrada del agua: 70°C), de 3 velocidades, caudal de agua nominal de 0,224 m³/h, caudal de aire nominal de 295 m³/h y potencia sonora nominal de 54 dBA, con con válvula de tres vías con bypass (4 vías), modelo VMP47.10-0,63, "HIDROFIVE", con actuador STP71HDF. Totalmente montado, conexionado y puesto en marcha por la empresa instaladora para la comprobación de su correcto funcionamiento.
Incluye: Replanteo de la unidad. Colocación y fijación de la unidad. Conexionado con las redes de conducción de agua, eléctrica y de recogida de condensados. Puesta en marcha.
Criterio de medición de proyecto: Número de unidades previstas, según documentación gráfica de Proyecto.
Criterio de medición de obra: Se medirá el número de unidades realmente ejecutadas según especificaciones de Proyecto.

| Código | Ud | Descripción | Rendimiento | Precio | Importe |
|---|---|---|---|---|---|
| mt42fth500eu | Ud | Fancoil horizontal carrozado con aspiración inferior con zócalo, modelo FTW 201 "HITECSA", sistema de cuatro tubos, potencia frigorífica total nominal de 1,3 kW (temperatura húmeda de entrada del aire: 19°C; temperatura de entrada del agua: 7°C, salto térmico: 5°C), potencia calorífica nominal de 2,15 kW (temperatura de entrada del aire: 20°C; temperatura de entrada del agua: 70°C), de 3 velocidades, caudal de agua nominal de 0,224 m³/h, caudal de aire nominal de 295 m³/h y potencia sonora nominal de 54 dBA. (material) | 1.000 | 399.00 | 399.00 |
| mt42vsi010qa | Ud | Válvula de tres vías con bypass (4 vías), modelo VMP47.10-0,63, "HIDROFIVE", con actuador STP71HDF; incluso conexiones. (material) | 2.000 | 75.00 | 150.00 |
| mt37sve010b | Ud | Válvula de esfera de latón niquelado para roscar de 1/2". (material) | 4.000 | 4.13 | 16.52 |
| mo005 | h | Oficial 1ª instalador de climatización. (mano de obra) | 3.184 | 19.11 | 60.85 |
| mo104 | h | Ayudante instalador de climatización. (mano de obra) | 3.184 | 17.50 | 55.72 |
| % | % | Costes directos complementarios | 2 % | 682.09 | 13.64 |
|  |  | Costes directos |  |  | 695.73 |
