# Bomba de calor reversible

- Propiedad del archivo: CYPE INGENIEROS, S.A.
- Formato: FIEBDC-3/2002
- Divisa: EUR
- Costes indirectos: 3.00 %
- IVA: 21.00 %

## I Instalaciones

### IC Calefacción, climatización y A.C.S.

#### ICV Unidades centralizadas de climatización

**ICV015** Ud Bomba de calor reversible, aire-agua, modelo EWCBZ 701 "HITECSA", potencia frigorífica nominal de 15,9 kW (temperatura de entrada del aire: 35°C; temperatura de salida del agua: 7°C, salto térmico: 5°C), potencia calorífica nominal de 17,4 kW (temperatura húmeda de entrada del aire: 7°C; temperatura de salida del agua: 45°C, salto térmico: 5°C), con grupo hidráulico (vaso de expansión de 6 l, presión nominal disponible de 89,7 kPa) y depósito de inercia de 150 l, con ventilador centrífugo de doble aspiración, caudal de agua nominal de 2,735 m³/h, caudal de aire nominal de 7000 m³/h, presión de aire nominal de 70 Pa y potencia sonora de 76,1 dBA; con presostato diferencial de caudal, manómetros, válvula de seguridad y purgador automático de aire, con refrigerante HFC-407C, con termómetros, filtro, para instalación en interior. Totalmente montada, conexionada y puesta en marcha por la empresa instaladora para la comprobación de su correcto funcionamiento.
Bomba de calor reversible, aire-agua, modelo EWCBZ 701 "HITECSA", potencia frigorífica nominal de 15,9 kW (temperatura de entrada del aire: 35°C; temperatura de salida del agua: 7°C, salto térmico: 5°C), potencia calorífica nominal de 17,4 kW (temperatura húmeda de entrada del aire: 7°C; temperatura de salida del agua: 45°C, salto térmico: 5°C), con grupo hidráulico (vaso de expansión de 6 l, presión nominal disponible de 89,7 kPa) y depósito de inercia de 150 l, con ventilador centrífugo de doble aspiración, caudal de agua nominal de 2,735 m³/h, caudal de aire nominal de 7000 m³/h, presión de aire nominal de 70 Pa y potencia sonora de 76,1 dBA; con presostato diferencial de caudal, manómetros, válvula de seguridad y purgador automático de aire, con refrigerante HFC-407C, con termómetros, filtro, para instalación en interior. Totalmente montada, conexionada y puesta en marcha por la empresa instaladora para la comprobación de su correcto funcionamiento.
Incluye: Replanteo de la unidad. Colocación y fijación de la unidad y sus accesorios. Conexionado con las redes de conducción de agua, eléctrica y de recogida de condensados. Puesta en marcha.
Criterio de medición de proyecto: Número de unidades previstas, según documentación gráfica de Proyecto.
Criterio de medición de obra: Se medirá el número de unidades realmente ejecutadas según especificaciones de Proyecto.
Criterio de valoración económica: El precio no incluye los elementos antivibratorios de suelo.

| Código | Ud | Descripción | Rendimiento | Precio | Importe |
|---|---|---|---|---|---|
| mt42bch015jlb | Ud | Bomba de calor reversible, aire-agua, modelo EWCBZ 701 "HITECSA", potencia frigorífica nominal de 15,9 kW (temperatura de entrada del aire: 35°C; temperatura de salida del agua: 7°C, salto térmico: 5°C), potencia calorífica nominal de 17,4 kW (temperatura húmeda de entrada del aire: 7°C; temperatura de salida del agua: 45°C, salto térmico: 5°C), con grupo hidráulico (vaso de expansión de 6 l, presión nominal disponible de 89,7 kPa) y depósito de inercia de 150 l, con ventilador centrífugo de doble aspiración, caudal de agua nominal de 2,735 m³/h, caudal de aire nominal de 7000 m³/h, presión de aire nominal de 70 Pa y potencia sonora de 76,1 dBA; con presostato diferencial de caudal, manómetros, válvula de seguridad y purgador automático de aire. (material) | 1.000 | 8894.00 | 8894.00 |
| mt37www060g | Ud | Filtro retenedor de residuos de latón, con tamiz de acero inoxidable con perforaciones de 0,5 mm de diámetro, con rosca de 1 1/2", para una presión máxima de trabajo de 16 bar y una temperatura máxima de 110°C. (material) | 1.000 | 25.66 | 25.66 |
| mt37www050f | Ud | Manguito antivibración, de goma, con rosca de 1 1/2", para una presión máxima de trabajo de 10 bar. (material) | 2.000 | 24.12 | 48.24 |
| mt42www050 | Ud | Termómetro bimetálico, diámetro de esfera de 100 mm, con toma vertical, con vaina de 1/2", escala de temperatura de 0 a 120°C. (material) | 2.000 | 21.00 | 42.00 |
| mo005 | h | Oficial 1ª instalador de climatización. (mano de obra) | 9.767 | 19.11 | 186.65 |
| mo104 | h | Ayudante instalador de climatización. (mano de obra) | 9.767 | 17.50 | 170.92 |
| % | % | Costes directos complementarios | 2 % | 9367.47 | 187.35 |
|  |  | Costes directos |  |  | 9554.82 |
